# Lieferung von Beton- und Zweiblockschwellen
Angebotsaufforderung (GAEB DA XML 3.1, DA83)
Projekt: 2027_BS-TBZB
Währung: EUR
Auftraggeber: Dresdner Verkehrsbetriebe AG, Trachenberger Straße 40, 01129 Dresden, D
Erstellt mit: GXML Toolbox V3.3 R20230829, iTWO_64 V25.0.558, 14.10.2026

## 2026_00045_18 Lieferung von Betonweichenschwellen
Datum: 14.10.2026

### Bereich 1 Lieferung von Betonweichenschwellen

#### Abschnitt 1.1 Betonweichenschwellen für Campuslinie TA 1.2 Nossener Brücke / Nürnberger Straße W32 + W1274

**1.1.10 Betonweichenschwellen für W32 + W1274**
Betonweichenschwellen mit Ankerschienen GWS 05-AS
für Feste Fahrbahn, hergestellt nach DBS 918 143,
aus Beton C 50/60, mit Gitterträger und Durchsteck- verschraubung M 24 (ohne Schraube und Tellerfeder),
Längen, Koordinaten und Spindelbuchsen M 24,
nach Unterschwellungsplan ZA W32/W1274 Teil 1  „16.24.3 Blatt 1.1 Tektur A“ und Unterschwellungsplan ZA W32/W1274 Teil 2 „16.24.3 Blatt 1.2“ unaufgeplattet;
Schwellensatz inklusive 426 Stück Stützpunkten Standard und
8 Stück Stützpunkten verkürzt, bestehend aus:
- 860 Stück Winkelführungsplatte Wfp NV-1
- 20 Stück Winkelführungsplatte Wfp NV-1, verkürzt
- 800 Stück Hakenkopfschraube JB M20 x 80, Güte 8.8, feuerverzinkt
- 90 Stück Hakenkopfschraube JB M20 x 100, Güte 8.8, feuerverzinkt
- 20 Stück Hakenkopfschraube JB M20 x 125, Güte 8.8, feuerverzinkt
- 740 Stück Doppelkerbzahnschraube JKB M20 x 60, Güte 8.8  feuerverzinkt
- 90 Stück Doppelkerbzahnschraube JKB M20 x 80, Güte 8.8  feuerverzinkt
- 830 Stück U-Scheibe 21mm DIN 7349, M20, feuerverzinkt
- 830 Stück Arretierungsplatte Typ SKL
- 1720 Stück selbstsichernde Mutter M20 DIN 985-8 verzinkt
- 890 Stück Unterlegscheibe DIN 7349 - 23 mm galZn
- 870 Stück Spannklemme Iso NV-1, Niro Tec Beschichtung m. Isolator gemäß DBS 918 280
- 870 Stück Isolierclip Iso SKL NV-1 Sf
- 436 Stück Spindelschraube M24 x 385 4.6 roh
- 436 Stück Kunststoffaufstandsplatte für M20
- 436 Stück Adapter für Aufstandsplatte von M20 auf M24

Leitfabrikat: RAIL.ONE GmbH oder gleichwertiger Art

Bei Abweichungen vom Leitfabrikat sind mit dem Angebot Zeichnungsunterlagen einzureichen.
Menge: 505,400 m
